# Falleba hoja pasiva CV GR.80 FFH 801-1200 TS AF

- Propiedad del archivo: CONSTRUNARIO
- Formato: FIEBDC-3/2012
- Programa: Construnario Versión 2.11
- Fecha de los precios: 09/04/2015
- Divisa: EUR

| Código | Ud | Descripción |
|---|---|---|
| TGMS4040-100 | u | Falleba hoja pasiva CV GR.80 FFH 801-1200 TS AF |
