# Falleba cota fija OS/PZ GR.160/G700 1601-1800 ** TS AF

- Propiedad del archivo: CONSTRUNARIO
- Formato: FIEBDC-3/2012
- Programa: Construnario Versión 2.11
- Fecha de los precios: 09/04/2015
- Divisa: EUR

| Código | Ud | Descripción |
|---|---|---|
| TGKK0590-100 | u | Falleba cota fija OS/PZ GR.160/G700 1601-1800 ** TS AF |
