# Falleba GR.160 OS para poner PZ 1601-2000** TS AF

- Propiedad del archivo: CONSTRUNARIO
- Formato: FIEBDC-3/2012
- Programa: Construnario Versión 2.11
- Fecha de los precios: 09/04/2015
- Divisa: EUR

| Código | Ud | Descripción |
|---|---|---|
| TGMK0530-100 | u | Falleba GR.160 OS para poner PZ 1601-2000** TS AF |
