# Adaptador PZ para diferentes agujas

- Propiedad del archivo: CONSTRUNARIO
- Formato: FIEBDC-3/2012
- Programa: Construnario Versión 2.11
- Fecha de los precios: 09/04/2015
- Divisa: EUR

| Código | Descripción |
|---|---|
| C0802VBH-0111233 | Adaptador PZ para diferentes agujas |
