# Compás GR.2 681-850 MM TS AF

- Propiedad del archivo: CONSTRUNARIO
- Formato: FIEBDC-3/2012
- Programa: Construnario Versión 2.11
- Fecha de los precios: 09/04/2015
- Divisa: EUR

| Código | Ud | Descripción |
|---|---|---|
| TSKK2020-100 | u | Compás GR.2 681-850 MM TS AF |
