# Compás izquierda retención limpieza FFH 501-800mm TS

- Propiedad del archivo: CONSTRUNARIO
- Formato: FIEBDC-3/2012
- Programa: Construnario Versión 2.11
- Fecha de los precios: 09/04/2015
- Divisa: EUR

| Código | Ud | Descripción |
|---|---|---|
| ASFP0022-100 | u | Compás izquierda retención limpieza FFH 501-800mm TS |
