# Ángulo tirante 1201-2360 mm GR2 TS AF

- Propiedad del archivo: CONSTRUNARIO
- Formato: FIEBDC-3/2012
- Programa: Construnario Versión 2.11
- Fecha de los precios: 10/04/2015
- Divisa: EUR

| Código | Ud | Descripción |
|---|---|---|
| TEUL2410-100 | u | Ángulo tirante 1201-2360 mm GR2 TS AF |
