# Prolongador tirante FFH 1401-1600/FFB 851-1050 TS AF

- Propiedad del archivo: CONSTRUNARIO
- Formato: FIEBDC-3/2012
- Programa: Construnario Versión 2.11
- Fecha de los precios: 09/04/2015
- Divisa: EUR

| Código | Ud | Descripción |
|---|---|---|
| TZBS0180-100 | u | Prolongador tirante FFH 1401-1600/FFB 851-1050 TS AF |
