# Bisagra inferior hoja con regulación KF D6X16/20 D5 ADV TS AF

- Propiedad del archivo: CONSTRUNARIO
- Formato: FIEBDC-3/2012
- Programa: Construnario Versión 2.11
- Fecha de los precios: 09/04/2015
- Divisa: EUR

| Código | Ud | Descripción |
|---|---|---|
| TBEB6150-100 | u | Bisagra inferior hoja con regulación KF D6X16/20 D5 ADV TS AF |
