# Tapa bisagra inferior hoja FEB N blanco derecha RAL9003 AF/FAV

- Propiedad del archivo: CONSTRUNARIO
- Formato: FIEBDC-3/2012
- Programa: Construnario Versión 2.11
- Fecha de los precios: 09/04/2015
- Divisa: EUR

| Código | Ud | Descripción |
|---|---|---|
| FKFE0011-002 | u | Tapa bisagra inferior hoja FEB N blanco derecha RAL9003 AF/FAV |
