# Bisagra inferior marco KF D6X3/24 130 KG TS AF

- Propiedad del archivo: CONSTRUNARIO
- Formato: FIEBDC-3/2012
- Programa: Construnario Versión 2.11
- Fecha de los precios: 09/04/2015
- Divisa: EUR

| Código | Ud | Descripción |
|---|---|---|
| TBEL6120-100 | u | Bisagra inferior marco KF D6X3/24 130 KG TS AF |
