# Tapa bisagra inferior marco larga F9

- Propiedad del archivo: CONSTRUNARIO
- Formato: FIEBDC-3/2012
- Programa: Construnario Versión 2.11
- Fecha de los precios: 13/04/2015
- Divisa: EUR

| Código | Ud | Descripción |
|---|---|---|
| TKEO0010-LH4 | u | Tapa bisagra inferior marco larga F9 |
