# Bisagra superior hoja KF-12/20-9 DH TS AF

- Propiedad del archivo: CONSTRUNARIO
- Formato: FIEBDC-3/2012
- Programa: Construnario Versión 2.11
- Fecha de los precios: 09/04/2015
- Divisa: EUR

**TBWB6020-100** u Bisagra superior hoja KF-12/20-9 DH TS AF
Bisagra superior hoja KF-12/20-9 DH TS AF .
