# Bisagra superior hoja KF-12/20-13 DH TS AF

- Propiedad del archivo: CONSTRUNARIO
- Formato: FIEBDC-3/2012
- Programa: Construnario Versión 2.11
- Fecha de los precios: 13/04/2015
- Divisa: EUR

| Código | Ud | Descripción |
|---|---|---|
| TBWB6050-100 | u | Bisagra superior hoja KF-12/20-13 DH TS AF |
