# Tapa bisagra superior hoja blanco RAL 9016

- Propiedad del archivo: CONSTRUNARIO
- Formato: FIEBDC-3/2012
- Programa: Construnario Versión 2.11
- Fecha de los precios: 09/04/2015
- Divisa: EUR

| Código | Ud | Descripción |
|---|---|---|
| TKWB0010-004 | u | Tapa bisagra superior hoja blanco RAL 9016 |
