# Pernio hembra cementado blanco - 940464

- Propiedad del archivo: CONSTRUNARIO
- Formato: FIEBDC-3/2012
- Programa: Construnario Versión 2.11
- Fecha de los precios: 10/04/2015
- Divisa: EUR

**SB170M7X40M** u Pernio hembra cementado blanco - 940464
Pernio hembra cementado blanco.
