# Manilla SI/O PSK plata F-1 roseta plata 45 mm

- Propiedad del archivo: CONSTRUNARIO
- Formato: FIEBDC-3/2012
- Programa: Construnario Versión 2.11
- Fecha de los precios: 25/06/2015
- Divisa: EUR

| Código | Ud | Descripción |
|---|---|---|
| PHIJ0040-524 | u | Manilla SI/O PSK plata F-1 roseta plata 45 mm |
