# Manilla SI/O PSK con llave - aluminio bronce

- Propiedad del archivo: CONSTRUNARIO
- Formato: FIEBDC-3/2012
- Programa: Construnario Versión 2.11
- Fecha de los precios: 10/04/2015
- Divisa: EUR

| Código | Ud | Descripción |
|---|---|---|
| 262369 | u | Manilla SI/O PSK con llave - aluminio bronce |
