# Clip de retención para hoja derecha TS AF - 32

- Propiedad del archivo: CONSTRUNARIO
- Formato: FIEBDC-3/2012
- Programa: Construnario Versión 2.11
- Fecha de los precios: 10/04/2015
- Divisa: EUR

**TFST0032-100** u Clip de retención para hoja derecha TS AF - 32
Clip de retención para hoja derecha TS AF.
