# Refuerzo de seguridad falleba E-N AF

- Propiedad del archivo: CONSTRUNARIO
- Formato: FIEBDC-3/2012
- Programa: Construnario Versión 2.11
- Fecha de los precios: 25/06/2015
- Divisa: EUR

| Código | Ud | Descripción |
|---|---|---|
| TGBS0010-0G9 | u | Refuerzo de seguridad falleba E-N AF |
