# Bloqueo hoja con llave N. Blanco - incluye una llave

- Propiedad del archivo: CONSTRUNARIO
- Formato: FIEBDC-3/2012
- Programa: Construnario Versión 2.11
- Fecha de los precios: 10/04/2015
- Divisa: EUR

| Código | Ud | Descripción |
|---|---|---|
| BNBL | u | Bloqueo hoja con llave N. Blanco - incluye una llave |
