# WEBER.TEC HORMIPOXY - Mortero epoxi de reparación y adhesión estructural de hormigón

- Propiedad del archivo: CONSTRUNARIO
- Formato: FIEBDC-3/2012
- Programa: Construnario Versión 3.51
- Fecha de los precios: 10/04/2015
- Divisa: EUR

**WTECHORMIPOXY** u WEBER.TEC HORMIPOXY - Mortero epoxi de reparación y adhesión estructural de hormigón
- Reparación tixotrópica de hormigones estructurales - Adhesión estructural de hormigón sobre hormigón - Fijación de elementos metálicos y armaduras nuevas en hormigón Composición: Resina epoxídica bisfenol y endurecedor de poliamina. Observaciones: Es un producto que endurece por reacción química de sus dos componentes, por lo que su tiempo de secado se verá afectado por las condiciones de temperatura y humedad existentes en el momento de la aplicación. Características de empleo: - Tiempo de fraguado: 45 minutos a 20ºC (tiempo de fraguado variable según la temperatura) - Espesor mínimo de aplicación: 2-3 mm - Espesor máximo de aplicación:10 mm - Tiempo de manipulación: 30 minutos a 20ºC Prestaciones: Resistencia a la humedad: * 0-5% absorción de agua en aplicaciones de 1 mm * 0-3% absorción de agua en aplicaciones de 1-6 mm. Densidad en seco: 1685 kg/m3 Información práctica - Presentación : Bidones de 5kg. - Colores : Gris. - Rendimiento : 3 kg/m2 por 2 mm de espesor. - Conservación : 12 meses a partir de la fecha de fabricación, en el envase original cerrado y al abrigo de la humedad y protegido de las heladas.
