# WEBER.TEC HORMIPROTEC - Mortero multifuncional para la reparación estructural de hormigón

- Propiedad del archivo: CONSTRUNARIO
- Formato: FIEBDC-3/2012
- Programa: Construnario Versión 3.51
- Fecha de los precios: 10/04/2015
- Divisa: EUR

**WTECHORMIPROTEC** u WEBER.TEC HORMIPROTEC - Mortero multifuncional para la reparación estructural de hormigón
- Pasivador de armaduras en trabajos de reparación de hormigón. - Potenciador de adherencia de los morteros weber.tec sobre el hormigón en trabajos de reparación. - Reparación estructural de hormigón, mortero y piedra; reparación de forjados, balcones, voladizos... - Reparación estética en capa fina de hormigón. Composición química: Ligantes hidráulicos, resinas sintéticas, sílice e inhibidores de corrosión. Observaciones: - No aplicar weber.tec hormiprotec sobre yeso o superficies pintadas. - No realizar espesores de más de 40 mm por capa. Características de empleo: - Agua de amasado como imprimación: 4 l/saco de 15 kg. - Agua de amasado como mortero: 2,75 l/saco de 15 Kg. - Conservación: 12 meses - Clasificado según marca CE (EN 1504-3): Clase R3 - Vida de la masa (pot life): 30 minutos - Espesor de aplicación por capa: De 2 a 40 mm - Tiempo inicial de fraguado: 60 min - Tiempo final de fraguado: 80 min Prestaciones: - Granulometría: < 0,5 mm - Densidad en polvo: 1.200 ± 100 kg/m3 - Densidad en masa: 2.000 ± 100 kg/m3 - Densidad de producto endurecido: 1.850 ± 100 kg/m3 - Retracción: <1,2 mm/m - Adherencia sobre hormigón: >1,5 MPa - Resistencia a la flexotracción: * ~1,7 MPa (a las 24 horas) * ~4,3 MPa (a los 7 días) * ~6,5 MPa (a los 28 días) - Resistencia a la compresión: * ~6 MPa (a las 24 horas) * ~20 MPa (a los 7 días) * ~30 MPa (a los 28 días) - Capilaridad: = 0,5 kg.m-2.h-0,5 - Resistencia de unión después del ensayo de retracción/expansión controlada: =1,5 MPa - Resistencia al fuego: Clase A1 - Contenido iones cloruros (mínimo <0,05%): 0,01 Estos resultados se han obtenido en ensayos realizados en condiciones estándar, y pueden variar en función de las condiciones de puesta en obra. Información práctica: - Presentación : Sacos de 15 kg, con lámina de plástico de antihumedad. - Palets de 1.200 kg (80 sacos). - Colores : Gris oscuro. - Rendimiento : 1,7 kg/m2 y mm de espesor. - Conservación : 12 meses a partir de la fecha de fabricación, en envase original cerrado y al abrigo de la humedad.
