# Escuadra bisagra inferior hoja H-12/18-9 n. izquierda TS

- Propiedad del archivo: CONSTRUNARIO
- Formato: FIEBDC-3/2012
- Programa: Construnario Versión 2.11
- Fecha de los precios: 10/04/2015
- Divisa: EUR

| Código | Ud | Descripción |
|---|---|---|
| 283585 | u | Escuadra bisagra inferior hoja H-12/18-9 n. izquierda TS |
