# Tapa corta bisagra inferior marco M RAL 8019 100 kg FAV

- Propiedad del archivo: CONSTRUNARIO
- Formato: FIEBDC-3/2012
- Programa: Construnario Versión 2.11
- Fecha de los precios: 10/04/2015
- Divisa: EUR

| Código | Ud | Descripción |
|---|---|---|
| FKEU0010-011 | u | Tapa corta bisagra inferior marco M RAL 8019 100 kg FAV |
