# WEBER. FIX TQ25 - Resina epoxi de vinilester de anclaje rápido (taco químico)

- Propiedad del archivo: CONSTRUNARIO
- Formato: FIEBDC-3/2012
- Programa: Construnario Versión 3.51
- Fecha de los precios: 10/04/2015
- Divisa: EUR

**WFIXTQ25** u WEBER. FIX TQ25 - Resina epoxi de vinilester de anclaje rápido (taco químico)
- Anclajes de altas resistencias con varillas roscadas o barras corrugadas - Muros, suelos y techos - Interiores y exteriores Composición: Resina epoxídica de viniléster. Observaciones: Es un producto que endurece por reacción exotérmica de polimerización, por lo que su tiempo de secado se verá afectado por las condiciones de temperatura y humedad existentes en el momento de la aplicación. Características de empleo: Temperatura de servicio: -40ºC a +80ºC Tiempo de fraguado: * 2 horas a 20ºC * De 1 hora a 2 horas en verano * De 5 horas a 12 horas en invierno Tiempo de manipulación: * 7 minutos a 20ºC * De 2 a 7 minutos en verano * De 20 a 45 minutos en invierno Información práctica: - Presentación : Caja expendedora de 12 cartuchos (cartuchos de 280 mL). Palets de 68 cajas. - Colores : Gris. - Conservación : 12 meses a partir de la fecha de fabricación, en el envase original cerrado y al abrigo de la humedad.
