# Cierre central oculto marco gris/L inox 1361

- Propiedad del archivo: CONSTRUNARIO
- Formato: FIEBDC-3/2012
- Programa: Construnario Versión 2.11
- Fecha de los precios: 10/04/2015
- Divisa: EUR

| Código | Ud | Descripción |
|---|---|---|
| 260326 | u | Cierre central oculto marco gris/L inox 1361 |
