# WEBER.FOAM PU32 - Espuma expansiva de poliuterano

- Propiedad del archivo: CONSTRUNARIO
- Formato: FIEBDC-3/2012
- Programa: Construnario Versión 3.51
- Fecha de los precios: 10/04/2015
- Divisa: EUR

**WFOAMPU32** u WEBER.FOAM PU32 - Espuma expansiva de poliuterano
- Sellado de huecos, agujeros de muros y techos con el exterior y puentes térmicos. - Montajes de puertas y ventanas. - Aplicaciones de pantalla acústica y capa silenciadora. - Optimización de aislamiento en refrigeración. - Pegado puntual de tejas y placas de EPS. Composición: Espuma estable de Poliuretano. Observaciones: - Seca aproximadamente en 60 minutos.Una vez seco no se puede limpiar. - El producto se aplica con pistola; no retirar el aerosol hasta acabar totalmente el bote y pasar aire a través de la pistola. - Si se desea limpiar la pistola de aplicación utilizar acetona convencional. - Conservar weber foam PU32 siempre en posición vertical. Prestaciones: - Velocidad de polimerización: 1 hora para 3 cm a 20ºC - Formación de piel (20ºC/65% H.R): Aprox. 8 min - Tiempo de secado: Sin polvo después de 20-25 min. - Cantidad de espuma: 750 mL dan entre 30 - 35 litros. - Encogimiento: Ninguno -Expansión posterior: Ninguna - Estructura celular: 70 - 80% de células cerradas - Densidad: Aprox. 25 Kg/m3 - Rango de temperaturas: -40ºC a +90ºC (endurecido) - Carácter espumoso: Tixotrópico, no se hunde - Clase de resistencia al fuego: B3 - Absorción de agua: 1% del volumen - Conductividad térmica (DIN 52612): 0.032 W/mK. - Fuerza de presión (DIN 53421): 3 N/cm2 - Fuerza de flexión (DIN 53423): 7 N/cm2 Información práctica: - Presentación: Caja de 12 aerosoles de 750 mL de aplicación con pistola. Palets de 56 cajas. - Colores: Amarillo - Conservación: 12 meses a partir de la fecha de fabricación, en envase original cerrado y al abrigo de la humedad.
