# WEBER.PRIM PM35 - Resina de unión epoxídica bicomponente antihumedad

- Propiedad del archivo: CONSTRUNARIO
- Formato: FIEBDC-3/2012
- Programa: Construnario Versión 3.51
- Fecha de los precios: 17/11/2015
- Divisa: EUR

**WPRIMPM35** u WEBER.PRIM PM35 - Resina de unión epoxídica bicomponente antihumedad
- Promotor de adherencia sobre soportes no porosos, especialmente sobre cerámica y hormigones pulidos. - Como consolidante superficial de soportes débiles. - Como imprimación antihumedad actuando como barrera de vapor. Aplicaciones: - Promotor de adherencia sobre soportes no porosos, especialmente sobre cerámica y hormigones pulidos. - Como consolidante superficial de soportes débiles. - Como imprimación antihumedad actuando como barrera de vapor. Soportes: Soportes no porosos, especialmente cerámica y hormigón liso. Observaciones: - Puede ser aplicado sobre soportes con un grado de humedad residual máximo del 8% siempre y cuando dicha humedad no tenga presión superior a 1,5 N/mm2. - El tiempo abierto de weber.prim PM35 es aproximadamente 30 minutos; un espesamiento o gelificación indica el fin de su vida útil. - No aplicar a temperaturas inferiores a 5ºC - No se recomienda la realización de mezclas parciales de producto. Características de empleo: Es una resina bicomponente de color ámbar con densidad aproximada de 1gr/cm3 y viscosidad 2000 cps. Consumo: Aproximado entre 100 – 200 ml/m2 en función del soporte. Información práctica: - Presentación: Cajas de 4 litros (componente A: 3 litros; componente B: 1 litro). Palets de 132 litros (33 cajas) - Conservación: 12 meses en el envase original sin abrir y al abrigo de heladas y fuentes de calor.
