# WEBER. ACELERANTE - Aditivo líquido acelerante de fraguado para morterors y hormigones

- Propiedad del archivo: CONSTRUNARIO
- Formato: FIEBDC-3/2012
- Programa: Construnario Versión 3.51
- Fecha de los precios: 13/04/2015
- Divisa: EUR

**WACELERANTE** u WEBER. ACELERANTE - Aditivo líquido acelerante de fraguado para morterors y hormigones
- Alta efectividad a bajas temperaturas. - No contiene cloruros. - Acelera el desarrollo de prestaciones de morteros y hormigones. - Aumenta la resistencia a las heladas. Observaciones: - No aplicar directamente sobre el mortero u hormigón en seco. - No superar las dosificaciones recomendadas sin una prueba previa. - Las proporciones del weber acelerante pueden variar en función de la cantidad de cemento portland Características: - Alta efectividad a bajas temperaturas tanto en morteros como hormigones. - Producto exento de cloruros; no ataca las armaduras. - Aumentas las prestaciones del mortero a corto plazo así como la resistencia a las heladas. - Reduce el tiempo de puesta en obra de mortero y encofrados de hormigones. Soportes: Todo producto base cemento portland. Información práctica: - Presentación: Garrafa de 10kg. Palet 420 kg. (42 u.) - Colores: Incoloro. - Rendimiento: Diluir 1:10 en el agua de amasado (1 parte de weber acelerante por cada 10 partes de agua). - Conservación: 12 meses a partir de la fecha de fabricación, en envase original cerrado, y al abrigo de heladas y fuentes de calor.
