# WEBER. HIDROFUGANTE - Impermeabilizante líquido en masa para morteros y hormigones

- Propiedad del archivo: CONSTRUNARIO
- Formato: FIEBDC-3/2012
- Programa: Construnario Versión 3.51
- Fecha de los precios: 13/04/2015
- Divisa: EUR

**WHIDROFUGANTE** u WEBER. HIDROFUGANTE - Impermeabilizante líquido en masa para morteros y hormigones
- Reduce la absorción de agua en el tiempo (clasificación W2) - No afecta el fraguado ni las prestaciones técnicas del mortero. - Exento de cloruros. Observacione: - Reduce la absorción de agua por capilaridad pero no otorga estanqueidad al sistema en productos en inmersión. - No aplicar directamente sobre el mortero u hormigón en seco. - No superar las dosificaciones recomendadas sin una prueba previa. - Las proporciones del weber hidrofugante pueden variar en función de la cantidad de cemento portland. Características de empleo: - Exento de cloruros; apto para impermeabilizar morteros reparadores de hormigón sobre armaduras. - Reacciona con la cal libre del cemento creando micelas hidrófobas obstruyendo los capilares. - No afecta el fraguado ni propiedades finales de los productos. - Alta resistencia y durabilidad a la penetración de agua. Consumo: Diluir 1:10 en el agua de amasado (1 parte de weber hidrofugante por cada 10 partes de agua) Información práctica: Conservación : 12 meses a partir de la fecha de fabricación, en el envase original cerrado y al abrigo de heladas y fuentes de calor.
