# Cerradero bulón 4500/56 TS derecha - sistema 24-13

- Propiedad del archivo: CONSTRUNARIO
- Formato: FIEBDC-3/2012
- Programa: Construnario Versión 2.11
- Fecha de los precios: 10/04/2015
- Divisa: EUR

| Código | Ud | Descripción |
|---|---|---|
| FRSB0041-100 | u | Cerradero bulón 4500/56 TS derecha - sistema 24-13 |
