# WEBER. LATEX C10 - Látex concentrado multiusos

- Propiedad del archivo: CONSTRUNARIO
- Formato: FIEBDC-3/2012
- Programa: Construnario Versión 3.51
- Fecha de los precios: 13/04/2015
- Divisa: EUR

**WLATEXC10** u WEBER. LATEX C10 - Látex concentrado multiusos
- Aditivación de morteros cola para aumentar su adherencia y flexibilidad en situaciones extremas. - Aditivación de morteros de rejuntado en reparaciones en capa fina. - Aditivación de morteros monocapa si se aplican sobre soportes débiles. - Aumentar la adherencia de lechadas de cemento. Observaciones: - No superar las dosificaciones recomendadas sin una prueba previa. - Las proporciones del weber latex C10 pueden variar en función de la cantidad de cemento portland del mortero a mejorar. Características de empleo: - Concentrado; diluible hasta 10 veces en agua en función del grado de flexibilidad y adherencia necesario. - Alta flexibilidad final de morteros cementosos. - Aumenta la adherencia en +40%. Prestaciones: - Densidad aparente: 1,1 kg/l. - pH: 8,5. - Resistencia a los álcalis: hasta un pH=12. - Adherencia sobre acero: > 0,5 MPa. Estos resultados se han obtenido con ensayos según la normativa europea EN-UNE-998 1, y pueden variar en función de las condiciones en obra y el tipo de amasado. Las diferencias comprendidas en un rango de valores se deben a las variaciones en materias primas de los centros de producción. Consumo: Entre 0,5 – 1 litro por saco de mortero en función de la dilución con agua. Información práctica: - Presentación : Bidón de 10 litros. Palet de 40 bidones. - Rendimiento: Entre 0,5 – 1 litro por saco de mortero en función de la dilución con agua - Conservación : 12 meses a partir de la fecha de fabricación, en el envase original cerrado y al abrigo de la humedad.
