# WEBER. PLASTIFICANTE - Plastificante líquido en masa para morteros y hormigoneros

- Propiedad del archivo: CONSTRUNARIO
- Formato: FIEBDC-3/2012
- Programa: Construnario Versión 3.51
- Fecha de los precios: 13/04/2015
- Divisa: EUR

**WPLASTIFICANTE** u WEBER. PLASTIFICANTE - Plastificante líquido en masa para morteros y hormigoneros
- Mejorar la plasticidad y trabajabilidad para una aplicación más rápida y sencilla. - Reducción de la retracción de mezclas cemento / arena reduciendo el riesgo a fisuración. - Fabricación de elementos prefabricados de hormigón. Observaciones: - No aplicar directamente sobre el mortero u hormigón en seco. - No superar las dosificaciones recomendadas sin una prueba previa. Un exceso de producto puede afectar negativamente a la trabajabilidad del mismo. - Las proporciones del weber plastificante. pueden variar en función de la cantidad de cemento portland. Características: - Exento de cloruros; apto para mezclas en contacto con armaduras. - Elevado poder plastificante que permite elevar la fluidez de morteros y hormigones hechos en obra. - Disminuye la porosidad del hormigón aumentando su impermeabilidad y durabilidad. - Reduce los tiempo de colocación y vibrado de hormigones reduciendo la existencia de coqueras. Consumo: Diluir 50 gr de aditivo en el agua de amasado de producto por cada saco de 25 Kg de cemento. Información práctica: - Presentación: Bidón de 10 litros. - Rendimiento : Diluir 50 gr de aditivo en el agua de amasado de producto por cada saco de 25 Kg de cemento. - Conservación : 12 meses a partir de la fecha de fabricación, en el envase original cerrado y al abrigo de la humedad.
