# Tapa bisagra superior marco RL ESP 9003 AF

- Propiedad del archivo: CONSTRUNARIO
- Formato: FIEBDC-3/2012
- Programa: Construnario Versión 2.11
- Fecha de los precios: 13/04/2015
- Divisa: EUR

| Código | Ud | Descripción |
|---|---|---|
| TKSL0020-002 | u | Tapa bisagra superior marco RL ESP 9003 AF |
