# Bisagra inferior hoja escuadra KF 12/18-9 derecha TS. AF

- Propiedad del archivo: CONSTRUNARIO
- Formato: FIEBDC-3/2012
- Programa: Construnario Versión 2.11
- Fecha de los precios: 13/04/2015
- Divisa: EUR

**TBFE1031-100** u Bisagra inferior hoja escuadra KF 12/18-9 derecha TS. AF
Bisagra inferior hoja esc. KF 12/18-9 derecha TS. AF.
