# Tapa bisagra superior hoja W KF plata

- Propiedad del archivo: CONSTRUNARIO
- Formato: FIEBDC-3/2012
- Programa: Construnario Versión 2.11
- Fecha de los precios: 01/07/2015
- Divisa: EUR

**FKWB0010-L24** u Tapa bisagra superior hoja W KF plata
Tapa bisagra superior hoja W KF SI-plata.
