# Bisagra inferior marco PVC/C16 Teton 3mm 6x24/3

- Propiedad del archivo: CONSTRUNARIO
- Formato: FIEBDC-3/2012
- Programa: Construnario Versión 2.11
- Fecha de los precios: 13/04/2015
- Divisa: EUR

| Código | Ud | Descripción |
|---|---|---|
| 280621 | u | Bisagra inferior marco PVC/C16 Teton 3mm 6x24/3 |
