# Cerradero bulón 3140 seguridad TS AF

- Propiedad del archivo: CONSTRUNARIO
- Formato: FIEBDC-3/2012
- Programa: Construnario Versión 2.11
- Fecha de los precios: 13/04/2015
- Divisa: EUR

| Código | Ud | Descripción |
|---|---|---|
| TRSK1940-100 | u | Cerradero bulón 3140 seguridad TS AF |
