# Pestillo 1960/1 KF S/Bulón TS

- Propiedad del archivo: CONSTRUNARIO
- Formato: FIEBDC-3/2012
- Programa: Construnario Versión 2.11
- Fecha de los precios: 13/04/2015
- Divisa: EUR

| Código | Ud | Descripción |
|---|---|---|
| P1960/1T | u | Pestillo 1960/1 KF S/Bulón TS |
