# Cerradero fresado canal 16 eje 9 microventilación

- Propiedad del archivo: CONSTRUNARIO
- Formato: FIEBDC-3/2012
- Programa: Construnario Versión 2.11
- Fecha de los precios: 13/04/2015
- Divisa: EUR

| Código | Ud | Descripción |
|---|---|---|
| 313701F-169 | u | Cerradero fresado canal 16 eje 9 microventilación |
