# Cierre cebtral oculto marco 1860 gris/lock inox

- Propiedad del archivo: CONSTRUNARIO
- Formato: FIEBDC-3/2012
- Programa: Construnario Versión 2.11
- Fecha de los precios: 13/04/2015
- Divisa: EUR

| Código | Ud | Descripción |
|---|---|---|
| FRZM0320-040 | u | Cierre cebtral oculto marco 1860 gris/lock inox |
