# Interruptor diferencial 4P 40A 300mA tipo AC

- Propiedad del archivo: CONSTRUNARIO
- Formato: FIEBDC-3/2012
- Programa: Construnario Versión 2.11
- Fecha de los precios: 27/05/2015
- Divisa: EUR

**CFC742J** u Interruptor diferencial 4P 40A 300mA tipo AC
- Tensión de empleo 400 V. - Sin indicador de estado. - Sin indicador de defecto. - No accesoriable. Capacidad de conexión: - 16 mm2 cable flexible - 25 mm2 cable rígido
