# Portaetiquetas 2 polos

- Propiedad del archivo: CONSTRUNARIO
- Formato: FIEBDC-3/2012
- Programa: Construnario VersiĆ³n 2.11
- Fecha de los precios: 27/05/2015
- Divisa: EUR

**CZN022** u Portaetiquetas 2 polos
- Embalaje de 10 unidades indivisible.
