# Protección combinada P+T, 2P, 6kA, 32A

- Propiedad del archivo: CONSTRUNARIO
- Formato: FIEBDC-3/2012
- Programa: Construnario Versión 2.11
- Fecha de los precios: 28/05/2015
- Divisa: EUR

**MZ232G** u Protección combinada P+T, 2P, 6kA, 32A
- Poder de corte según normas: UNE-EN 60898-1: 6000 A UNE-EN 60947-2: 10 kA - Tensión empleo: 230/400 V - Curva C - Conformes a las normas: EN 50550 EN 61643-2
