# Interruptor automático general + limitador sobretensión permanente, 2P, 32A

- Propiedad del archivo: CONSTRUNARIO
- Formato: FIEBDC-3/2012
- Programa: Construnario Versión 2.11
- Fecha de los precios: 28/05/2015
- Divisa: EUR

**MZ232V** u Interruptor automático general + limitador sobretensión permanente, 2P, 32A
Hager Interruptor automático general y limitador sobretensión permanente, 2P, 32A IGA + bobina de sobretensión permanente. Mando naranja. Poder de Corte 6000 A. Conformes a la norma UNE-EN 60898 y EN50550 Tensión de empleo 230 V.
