# Protección combinada P+T, 2P, 6kA, C, 25A

- Propiedad del archivo: CONSTRUNARIO
- Formato: FIEBDC-3/2012
- Programa: Construnario Versión 2.11
- Fecha de los precios: 28/05/2015
- Divisa: EUR

**MZ225N** u Protección combinada P+T, 2P, 6kA, C, 25A
Hager Interruptor automático general y limitador sobretensión transitorias, 2P, 6kA,C,25A. IGA + bobina de protección. Mando naranja. Poder de Corte 6000 A. Tensión de empleo 230 V. Curva C. Conformes a la norma UNE-EN 60898-1 y EN50550. EN61643-2
