# Mecanismo para enclavamiento por cable (1/2 kit, cable no incluido) h630

- Propiedad del archivo: CONSTRUNARIO
- Formato: FIEBDC-3/2012
- Programa: Construnario VersiĆ³n 2.11
- Fecha de los precios: 28/05/2015
- Divisa: EUR

| Código | Ud | Descripción |
|---|---|---|
| HXD066H | u | Mecanismo para enclavamiento por cable (1/2 kit, cable no incluido) h630 |
