# Caja componible emp. NewVegaD para 1 kit eq.+1fila, 24M, 687x550x182mm s/puerta

- Propiedad del archivo: CONSTRUNARIO
- Formato: FIEBDC-3/2012
- Programa: Construnario Versión 2.11
- Fecha de los precios: 29/05/2015
- Divisa: EUR

**FU32AN** u Caja componible emp. NewVegaD para 1 kit eq.+1fila, 24M, 687x550x182mm s/puerta
- Profundidad de 110 mm (empotrada). - De 2 a 7 filas. - Distribución hasta 160 A. - Cajas metálicas con revestimiendo plástico interno. - Clase II. - Tensión aislamiento 400 V. - Grado de protección: *sin puerta: -IP30 -IK07 * con puerta: -IP41 -IK08 - Color blanco RAL9010. - Incluyen perfiles DIN. - Distancia entre perfiles DIN: 150 mm, según norma EN 61439-1-3 - Prueba del hilo incandescente según norma EN 60695-2-10-11: 750ºC(850ºC para las partes empotradas en pared) 960ºC para las partes activas
