# Caja de distribución de superficie NewVega D, 5 filas, 120M, 900x550x193mm s/puerta

- Propiedad del archivo: CONSTRUNARIO
- Formato: FIEBDC-3/2012
- Programa: Construnario Versión 2.11
- Fecha de los precios: 29/05/2015
- Divisa: EUR

**FD52DN** u Caja de distribución de superficie NewVega D, 5 filas, 120M, 900x550x193mm s/puerta
- Profundidad de 193 mm. - De 2 a 7 filas x 24 mód. - Distribución hasta 160 A. - Cajas metálicas con revestimiento plástico. - Clase II - Tensión aislamiento 400 V. - Grado de protección: sin puerta: *IP30 *IK07 con puerta: *IP41 *IK08 - Color blanco RAL9010. - Incluyen perfiles DIN. - Distancia entre perfiles DIN: 150 mm, según norma EN 61439-1-3 - Prueba del hilo incandescente según norma EN 60695-2-10-11: *960ºC para las partes activas. *850ºC para las partes plásticas en la parte posterior del fondo. *750ºC para el reto de partes plásticas.
